# FW Anbau Reetz
Angebotsaufforderung (GAEB DA XML 3.1, DA83)
Währung: EUR
Vergabeart: Offenes Verfahren
Eröffnung: 22.07.2026 10:00:00
Ende der Zuschlagsfrist: 22.08.2026
Erstellt mit: Nemetschek/ GXML Toolbox V3.13 R20101116, Allplan BCM 14.0.0 - 13.1.000, 15.07.2026

## 06 LOS 6 Garagentore
Datum: 15.07.2026

*Hinweis: Allgemeine Baustellenbeschreibung*
Allgemeine Baubeschreibung
1. Vorbemerkungen

Der Feuerwehrstützpunkt der freiwilligen Feuerwehr Reetz  soll erwitert  werden.
Dazu soll in Verlängerung des Sozialteil eine Fahrzeugunterstand  als  eingeschossiger Anbau  mit einem symmetrischen  Satteldach mittig errichtet werden.
Das vorhandene Feuerwehrgerätehaus bleibt ausgenommen eines Durchbruchs unberührt.

Breite : 11,99 m
Tiefe : 8,23 m
Höhe:  max. 6,14 m

2. Angabe zur Baustelle
2.1 Lage:
- Landkreis Potsdam Mittelmark
- Gemeinde Wiesenburg / Mark
- Ortsteil Reetz
- Gemarkung Reetz

2.2 Vorhandene öffentl. Verkehrswege
- Verbindungsstraße  Grüne Grund Str. und  Zaunweg
Anliegerstraße

2.3. Anschlußmögl. an Ver- und Entsorgungsleitungen
- Wasser unmittelbar im Baufeld vorhanden
- Elektro im Baufeld vorhanden
- eine detaillierte Benennung von Anschlüssen erfolgt
zum Baubeginn

2.4 Lager- und Arbeitsplätze
- direkt im Baufeld

2.5 Gewässer
- keine

2.6 Baugrundverhältnisse
- gemäß Baugrundgutachten - mitteldicht gelagerter Sand

2.7 Schutzbereiche allgemein
- vorh. Feuerwehrgerätehaus
- Straßenanbindungen
- Versorgungsleitungen

2.8 Anlagen im Baubereich
(NUR INFORMATIV DA STÄNDIGE VERVOLLKOMMNUNG!!!!!)
- Anlagen der Edis (Leitungen + Trafostation)
- Deutsche Telekom
- Wasser- und Abwasseranlagen
  mit den dazugehörigen oberirdischen Einbauten

2.9 Verkehr im Baubereich
- geringe Verkehrsbeeinträchtigung durch Anwohner
- Verkehrsbeeinträchtigung durch KITA Betrieb

*Hinweis: Allgemeine Regelungen des LVs*
Allgemeine Regelungen des Leistungsverzeichnisses

Alle Positionen beinhalten die fachgerechte Ausführung
der beschriebenen Leistungen, incl. aller
Nebenarbeiten, wenn nicht ausdrücklich anders
beschrieben.

Die fachgerechte Entsorgung aller anfallenden
Materialien aus dem  Rückbau der vorh. Materialien ist
einzukalkulieren.

Für besonders überwachungsbedürftige Rückbaumaterialien
sind entsprechende Entsorgungsscheine beizubringen und
der Bauleitung unverzüglich nach erfolgter Entsorgung
zu übergeben.

Punktfolgen in der Beschreibung des
Leistungsverzeichnisses sind vom Bieter auszufüllen !

Es muß ein Bautagebuch mit üblichen Eintragungen und
dem Nachweis der entsorgten Materialien geführt
werden.

Der Auftragnehmer hat sich vor Ausführung der Arbeiten
mit den ortlichen Gegebenheiten vertraut zu machen.

Zusätzliche Leistungen sind nur nach Zustimmung durch
den Auftraggeber auszuführen.

Nachtragsleistungen, geänderte Leistungen und Mehrleistungen
sind rechtzeitig und vor Ausführung der Leistung anzuzeigen.

### Titel 01 Toranlagen

**01.10 Sektionaltor 3,01*3,01 m**
TÜV geprüft nach EN 13241-1

Abmessungen:

Breite: 3010 mm
Höhe;  3010 mm (lichte Öffnungsmaße)

Torblatt:
 Torsektionen aus 40 mm starken Stahlpaneelsektionen
HFCKW-freigeschäumt
 Außenseite stucco mit  waagerechten Sicken, RAL 3003
 Innenseite glatt mit waagerechten Sicken,
RAL 9010 oder ähnlich

Beschläge:
 aufgesetzte Scharniere mit seitlichen justierbaren kugelgelagerten
Kunststofflaufrollen in verzinkter Ausführung

Gewichtsausgleich:
 kugelgestrahlte Torsionsfedern mit Pulverbeschichtung
 seitliche Lastseile verdeckt in der Führungsschiene laufend

Dichtungen:
 Seitendichtung, Bodendichtung und Sturzdichtung

Standard - Umlenkung:
für eine Sturzhöhe  von mind.430 mm
 Winkelzarge aus verzinktem Stahlblech mit Seiteneingreifschutz
 waagerechte Deckenlaufschienen aus verzinktem Stahlblech

Aufsteckantrieb in Selbsthaltung
für ausgewogene Tore,
zugelassen  für  Rettungswege
 mit optischer Schließkantensicherung
 geprüft nach DIN EN 12453
 Öffnen und Schließen durch Impuls
 Hub. und Schließgeschwindigkeit ca.0,25 m/sec.
 Notöffnung über Entriegelung möglich
Bei der Notöffnung wird die volle Durchfahrtshöhe nicht erreicht.
Das Tor steht ca. 300 mm unterhalb des Sturzes.
 Standardlänge Umschaltseil 500 mm
 Das Getrieb entkuppelbar zur manuellen Öffnung des Tores
 2 St. Schlaffseilschalter
digitale Torsteuerung Schutzart IP54
mit integriertes Befehlsgerät AUF-STOP-ZU
 Zykluszähler
 automatische Zufahrt nach Zeit oder Lichtschrankendurchfahrt
 Endlagenmeldung
 mit CEE-Stecker 230 V  und 1 m Kabel anschlußfertig
 Antriebs-/ Bedienseite: beidseitig möglich

Incl: Funkempfänger 2-Kanal; Handsender 4-Kanal
Sicherheits - Reflektionslichtschranke:
Reichweite 12m I Schutzart IP67
 einschl. verz. Halterungsbleche; Kabel und Kabelkanal

Funktion:
 bei Unterbrechung der Lichtschranke im geöffneten Zustand,
kann das Tor nicht zugefahren werden
 bei Unterbrechung der Lichtschranke im Schließvorgang,
stoppt das Tor und öffnet komplett

 inklusiv mechanischer Montage der Anlage
 inklusiv Justierung, Inbetriebnahme und Ubergabe
 inklusiv elektrischer Montage Tor I Schaltkasten
 inklusiv technischer Unterlagen und Prüfbuch
Menge: 2,000 St
DIN276-06: 0

**01.20 Zulage Verglasungssektion**
zu zuvor beschriebener POS für die  Ausführung
mit je zwei  Verglasungssektion
im oberen drittel des Tores

liefern und einbauen
Menge: 2,000 St
DIN276-06: 0

**01.30 Zulage Farbe**
zu zuvor beschriebener POS für die  Ausführung
der Außenseite
in dunkelgrau / dunkelrot
Menge: 1,000 St
DIN276-06: 0

**01.40 Mehrmenge Handsender**
zusätzlich zu den im Lieferumfang enthaltenen Sender
Menge: 1,000 St
DIN276-06: 0

### Titel 02 Leistungen zum Nachweis

*Hinweis: Hinweis Leistungen zum Nachweis*
Stundenlohnarbeiten, die eventuell anfallen, sind vor
Arbeitsbeginn anzuzeigen und innerhalb von drei
Arbeitstagen bescheinigen zu lassen oder innerhalb
einer Woche an die Bauleitung zu schicken.

Später vorgelegte Rapportzettel können nicht
anerkannt werden.

Meister, Vorarbeiter und Kundendienstmonteure werden
mit den Stundensätzen für Facharbeiter vergütet.
In den Sätzen sind Auslösung sowie sämtliche Zulagen
enthalten.

Alle auf Nachweis auszuführenden Arbeiten werden bis
zur Fertigstellung der Anlage zu diesen Preisen
vergütet, Material wird zu den Angebots-Lieferpreisen
vergütet !

**02.10 Facharbeiterstunden**
*** Bedarfsposition ohne GB
Facharbeiterstunden für Arbeiten auf Anordnung der
Bauleitung einschl. aller Nebenkosten.
Menge: 1,000 h

**02.20 Helferstunden**
*** Bedarfsposition ohne GB
Helferstunden wie vor.
Menge: 1,000 h
